# Muster-Leistungsbeschreibung
Leistungsbeschreibung (GAEB 90, DA81)
Währung: EUR

## Kupferlitzen und Querleitschicht
Datum: 15.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Planungshinweise zum Anschluss an das Erdausgleichspotential**
Bei Verwendung des Remmers Epoxy Conductive als
Querleitschicht ist darauf zu achten, dass der
Abstand von keinem Punkte der Fläche mehr als 10 m
zur Kupferlitze bzw. zum Anschluß an das
Erdausgleichspotential beträgt.

Fugen können im Einzelfall durch Leiterschleifen
überbrückt werden.

Weiterhin sind die Kupferlitzen und Anschlüsse so
zu planen, dass diese vor mechanischen
Beschädigungen geschützt sind.

Generell sind mehre Anschlüsse für den Anschluss
an das Erdausgleichspotential zu planen, falls es
zu Abrissen bei mechanischer Beschädigungen
kommen sollte.

Die Planung und der Anschluss an das
Erdausgleichspotential darf nur von entsprechenden
Fachkräften durchgeführt werden.
Einheit: m2
