# Muster-Leistungsbeschreibung
Leistungsbeschreibung (GAEB 90, DA81)
Währung: EUR

## Messen der Ableitfähigkeit
Datum: 16.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Messen von Erdableitwiderständen gemäß DIN EN 1081**
Das Messen von Erdableitwiderständen erfolgt in
der Regel unter Angabe der Oberflächentemperatur,
Lufttemperatur und relativen Feuchtigkeit gemäß
der DIN EN 1081, April 1998. Elastische
Bodenbeläge - Bestimmung des elektrischen
Widerstandes; Deutsche Fassung EN 1081:1998 mit
einer 3 Punktelektrode bei 100 V auf gereinigten
Untergründen.

In Einzelfällen kann im Zulassungsbescheid von
z.B. WHG-systemen noch die veraltete 1 kg
Messingelektrode vorgeschrieben sein.

Sofern keine anderen Absprachen/Vorgaben
vorliegen, sind bei Flächengrößen

unter 10 m²  1 Messung je m²,
unter 10 -100 m²  10-20 Messungen und
über 100 m²  10 Messungen je 100 m²

gemäß DIN 28052 - 6 durchzuführen.
Einheit: m2
