# Muster-Leistungsbeschreibung
Leistungsbeschreibung (GAEB 90, DA81)
Währung: EUR

## Remmers OS 5a (OS DII) - Betofix Fill
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zu sachkundigem Planer (SKP)

Gemäß den geltenden Regelwerken sind
Betoninstandsetzungsmaßnahmen
durch einen sachkundigen Planer (SKP) zu planen.

Die Planung umfasst u.a.
- Bedarfsermittlung
- Bauzustandsanalyse
- Instandsetzungskonzept
- Ausführungskontrolle
- Wartungsplan

Der SPK beurteilt die Maßnahmen hinsichtlich
der Erhaltung der Standsicherheit und legt fest, welche
Maßnahmen zur Überwachung der Ausführung (siehe Teil
3 der DAfStb-Instandsetzungsrichtlinie) zu treffen
sind.

Diese Angaben sind in die Ausschreibungsunterlagen
aufzunehmen.

**00001.0001 Untergrundvorbehandlung mit geeignetem Verfahren**
Untergrundvorbehandlung der mineralischen Flächen
mit geeignetem Verfahren zur Erzielung eines sauberen
und tragfähigen Untergrundes, frei von
haftungsmindernden Schichten.
Der Untergrund muss nach der Untergrundvorbehandlung
die geforderten Werte aus den technischen Unterlagen
des nachfolgenden Instandsetzungssystems aufweisen
bzw. zur Applikation der nachfolgenden Arbeitsgänge
geeignet sein.
Einheit: m2

**00001.0002 PCC-Feinspachtel (Betofix Fill)**
Feinspachtelung auf vorbereiteten Flächen
mit dem einkomponentigen,
mineralischen, kunststoffvergüteten
PCC-Feinspachtel Remmers Betofix Fill.

Bauteil:___________

Einbaulage:______________

Schichtdicke:______ mm

Verbrauch:
ca. 1,75 kg/m²/mm bzw. 1,75 kg/dm³
Remmers Betofix Fill <1008>
Einheit: m2

**00001.0003 Hochelastische Fassadenbeschichtung (Color Flex)**
Beschichtung mit der hochelastischen,
rißüberbrückenden,
vergilbungsfreien, siliconharzverstärkten,
uv-vernetzenden, elastischen Fassadenbeschichtung
Remmers Color Flex.

Bauteil:_________________

Anzahl der Aufträge: __________

Farbton:____________nach Remmers Farbtonkarte

Verbrauch:
ca. 0,75 l/m² Remmers Color Flex <2976>
bei dreifachem Anstrich je nach
Untergrundbeschaffenheit
Einheit: m2
