# Muster-Leistungsbeschreibung
Leistungsbeschreibung (GAEB 90, DA81)
Währung: EUR

## Abdichten von Arbeitsfugen
Datum: 15.09.25

### Titel 00001 Allgemeine Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

### Titel 00002 Abdichten von Arbeitsfugen in Betonbauteilen

**00002.0001 Arbeitsfugenabdichtung mit Bentonitquellband**
*** Bedarfsposition ohne GB
Innenliegende Abdichtung von Arbeitsfugen im Beton- und
Stahlbetonbau mit dem expandierenden Bentonit-Fugenband
Remmers EB Tape 20.

Beton im Bereich der geplanten Arbeitsfuge von Staub,
Öl, Fett, sonstigen Verunreinigungen und losen Teilen
befreien.

Produkt mittig oder mit mindestens 8 cm
Betonüberdeckung zur Wasserseite in der Arbeitsfuge
einbauen, bei Arbeitsfugen > 60 cm Breite in einem
Abstand von ca. 25 cm von der Wasserseite. Die
Befestigung erfolgt mit den zum System erhältlichen
Befestigungsgittern.

Die Verlegung muss so erfolgen, dass das
Bentonitquellband vollflächig am Untergrund anliegt
und gegen Verschieben oder Aufschwimmen beim Betonieren
gesichert ist. Der Abstand der Befestigungspunkte
sollte 20 cm nicht überschreiten. Bei Verbindungen der
Quellbänder werden die Enden dicht aneinander mit ca.
5 cm Überlappung verlegt. Dabei dürfen keine
Zwischenräume entstehen. An Eckverbindungen zwischen
horizontaler und vertikaler Fuge sowie bei
Richtungsänderungen in einer Ebene werden die
Quellbänder dem Untergrund folgend verlegt.

Bis zum Betonieren vor mechanischer Beschädigung
und Feuchtigkeit schützen.
Montageanleitung des Herstellers beachten.

Verbrauch:
Nach Bedarf
EB Tape 20 <4591>
Nach Bedarf
Befestigungsgitter <4592>
Einheit: lfm

**00002.0002 Injektionsschlauchsystem, 30m**
Remmers IH-Set 30-
Injektionsschlauchsystem zur Herstellung
wasserundurchlässiger Bauteilfugen.
Druckwasserdichte Abdichtung von Arbeitsfugen
im Betonbau mit allgemeinem
bauaufsichtlichem Prüfzeugnis (AbP).
Zusätzliche Abdichtung zu Fugenbändern oder
Fugenblechen.

Beton im Bereich der geplanten Arbeitsfuge von Staub,
Öl, Fett, sonstigen Verunreinigungen und losen Teilen
befreien.

Injektionsschlauch möglichst mittig im Bauteil, bei
großen Wandstärken (d > 60 cm) in einem Abstand von
25 cm von der Wasserseite verlegen.
Die Verlegung muss so erfolgen, dass eine
Mindestbetondeckung von 5 cm eingehalten wird.
Injektionsschlauch mit Schellen mindestens alle 20 cm
so befestigen, dass er durchgehend am Untergrund
anliegt und gegen Verschieben oder Aufschwimmen beim
Betonieren gesichert ist.

Maximale Länge Verpressabschnitt 10 lfm.
Aufeinanderfolgende Verpresskreise müssen sich
überlappen.
Verpresskreise durch Auswahl roter bzw. weißer
Schalungspacker kennzeichnen
Die Schalungspacker müssen planeben an der Schalung
anliegen
und so befestigt sein, dass diese beim Betonieren nicht
verrutschen.

Die Verpressenden müssen nach dem Betonieren frei
zugänglich sein. Die Lage der Injektionsschläuche und
der Verpressenden sind in einer Zeichnung festzuhalten.

Die Verpressung der eingebauten Injektionsschläuche
soll erst nach Schwinden des Betons / ersten Setzungen
des Bauwerks erfolgen.

Verbrauch:
IH-Set 30 enthält:
3 x 10 m Injektionsschlauch
180 x  Schellen mit Loch
Verbrauch für 10 lfm:
ca.10 m Injektionsschlauch
ca. 2 St. Verschlusskappen
ca. 2 St. Schalungspacker
ca. 50 St. Schellen
ca. 0,2 kg/lfm Schlauch Injektionsharz (verbleibende
Restmenge)
Für Elementwände und Fertigteile:
6 x Verpress- und Entlüftungsenden
6 x Verschlusskappen
6 x Konus-Verschlussschrauben incl. Kegelkopfnippel
(M6)
Für Ortbeton:
6 x Schalungspacker (3 x rot, 3 x weiß) inkl.
Kegelkopfnippel (M8)
Einheit: lfm

**00002.0003 Mehrverbrauch Injektionsharz**
Zulage für nachgewiesenen Mehrverbrauch
an Injektionsprodukten.
Einheit: kg
