# Muster-Leistungsbeschreibung
Leistungsbeschreibung (GAEB 90, DA81)
Währung: EUR

## Vorbemerkungen & Allgemeines
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Überprüfung der Betonflächen**
Überprüfen der zu behandelnden Flächen:

a) visuell auf Verschmutzungen, Trennmittelrückstände, Vergrünungen, Absanden und Risse, defekte elastische Fugenversiegelung.

b) durch Hammerprobe auf Hohlstellen, Kiesnester und Gefügelockerungen.

c) Überprüfung auf Schadstoffbelastung

Schadstellen kennzeichnen und Prüfprotokoll erstellen
Einheit: m2

**00001.0002 Untergrundvorbereitung nach Wahl des AN**
Betonoberfläche für die in den Folgepositionen
beschriebenen Arbeitsgänge durch Entfernen von
Verschmutzungen, verbundmindernden Anstrichen und
absandenden oder mürben Betonschichten durch z.B.
Feststoffstrahlen, Feuchtstrahlen oder
Höchstdruckwasserstrahlen so vorbereiten, dass ein
ausreichend tragfähiger Untergrund freigelegt wird.
Der Untergrund muss saugfähig sein,
eine Haftzugfestigkeit>1,5 N/mm² und
einen Chloridgehalt < 0,5 Gew.-% vom Zementgewicht
des Betons aufweisen.
Das gewählte Bearbeitungsverfahren ist anzugeben.
Ausreichende Vorkehrungen zum Schutz
angrenzender Bauteile sowie die Beseitigung
von Strahlgut und Bauschutt sind in die Einheitspreise
einzurechnen.

gewähltes Bearbeitungsverfahren:

________________________________
Einheit: m2
