# Muster-Leistungsbeschreibung
Leistungsbeschreibung (GAEB 90, DA81)
Währung: EUR

## Hochfester, quellfähiger Vergussmörtel
Datum: 12.09.25

### Titel 00001 Positionen

**00001.0001 Mineralischer Vergussmörtel hochfest (Betofix HQ3)**
*** Grundposition ZZ 001.0
Vergießen von Hohlräumen
mit dem schrumpffreien, quellfähigen und
hydraulisch abbindenden Vergussmörtel
Remmers Betofix HQ3
incl. aller evtl. erforderlichen Schalarbeiten.

Verbrauch:
ca. 2,1 kg/l Hohlraum Betofix HQ3 <1064>
Einheit: ltr

**00001.0002 Mineralischer Vergussbeton (Betofix HQ6)**
*** Wahlposition ZZ 001.1
Vergießen von Hohlräumen
mit dem schrumpffreien, quellfähigen,
hydraulisch abbindenden und
selbstverdichtenden Vergussbetons
Remmers Betofix HQ6
incl. aller evtl. erforderlichen Schalarbeiten.

Verbrauch:
ca. 2,1 kg/l Hohlraum Betofix HQ6 <0556>
Einheit: ltr

**00001.0003 Nachbehandlung (Betofix NBM)**
*** Bedarfsposition ohne GB
Nachbehandlung der fertiggestellten, noch frischen
Oberflächen mit Betofix NBM,
einem Nachbehandlungsmittel für den allgemeinen
Betonbau
 und Beton für Verkehrsbauwerke.
Material in zweifachem Arbeitsgang gleichmäßig
auftragen.
Materialauftrag erfolgt auf die mattfeuchte
Betonoberfläche.

Verbrauch:
ca. 150 ml/m² Remmers Betofix NBM <1230>
Einheit: m2
