# Muster-Leistungsbeschreibung
Leistungsbeschreibung (GAEB 90, DA81)
Währung: EUR

## Vergussmörtel schnell
Datum: 12.09.25

### Titel 00001 Positionen

**00001.0001 Mineralischer Vergussmörtel schnellhärtend (Betofix QR2)**
Vergießen von Hohlräumen mit dem schrumpffreien,
quellfähigen,
hydraulisch abbindenden und schnell
erhärtendenVergussmörtel
Remmers Betofix QR2 incl.aller evtl. Schalarbeiten.

Verbrauch:
ca. 2,0 kg/l Hohlraum Remmers Betofix QR2 <1063>
Einheit: ltr

**00001.0002 Nachbehandlung (Betofix NBM)**
*** Bedarfsposition ohne GB
Nachbehandlung der fertiggestellten, noch frischen
Oberflächen mit Betofix NBM,
einem Nachbehandlungsmittel für den allgemeinen
Betonbau
 und Beton für Verkehrsbauwerke.
Material in zweifachem Arbeitsgang gleichmäßig
auftragen.
Materialauftrag erfolgt auf die mattfeuchte
Betonoberfläche.

Verbrauch:
ca. 150 ml/m² Remmers Betofix NBM <1230>
Einheit: m2
