# Muster-Leistungsbeschreibung
Leistungsbeschreibung (GAEB 90, DA81)
Währung: EUR

## PCC(RM)-Feinspachtel
Datum: 11.09.25

### Titel 00001 Positionen

**00001.0001 PCC-Feinspachtel (Betofix Fill SR)**
Feinspachtelung auf vorbereiteten Flächen
mit dem einkomponentigen,
mineralischen, kunststoffvergüteten
PCC-Feinspachtel Remmers Betofix Fill SR.

Bauteil:___________

Einbaulage:______________

Schichtdicke:______ mm

Verbrauch:
Ca. 1,75 kg/m²/mm Schichtdicke, bzw. ca. 1,75 kg/dm³
Betofix Fill SR <10180>
Einheit: m2

**00001.0002 Nachbehandlung (Betofix NBM)**
Nachbehandlung der fertiggestellten, noch frischen
Oberflächen mit Betofix NBM,
einem Nachbehandlungsmittel für den allgemeinen
Betonbau
 und Beton für Verkehrsbauwerke.
Material in zweifachem Arbeitsgang gleichmäßig
auftragen.
Materialauftrag erfolgt auf die mattfeuchte
Betonoberfläche.

Verbrauch:
ca. 150 ml/m² Remmers Betofix NBM <1230>
Einheit: m2
