# Muster-Leistungsbeschreibung
Leistungsbeschreibung (GAEB 90, DA81)
Währung: EUR

## PCC/SPCC (RM/SRM) - Betonersatzmörtel
Datum: 12.09.25

### Titel 00001 Positionen

**00001.0001 Beschichtungsmörtel (Betofix R2 SR rapid)**
*** Bedarfsposition ohne GB
Liefern und Aufbringen des frühbelastbaren
Beschichtungsmörtels Remmers Betofix R2 SR rapid
auf den vorbereiteten Untergrund.

Bauteil:  _____________

Schichtdicke:____________cm

Verbrauch:
ca. 1,8 kg/dm³ Remmers Betofix R2 SR <1004>
Einheit: ltr

**00001.0002 Beschichtungsmörtel (Betofix R4 SR)**
*** Wahlposition ZZ 000.1
Liefern und Aufbringen des frühbelastbaren
Beschichtungsmörtels Remmers Betofix R4 SR
auf den vorbereiteten Untergrund.

Bauteil:  _____________

Schichtdicke:____________cm

Verbrauch:
ca. 2,0 kg/m²/mm Schichtdicke, bzw. ca. 2,0 kg/dm³
Remmers Betofix R4 SR <1084>
Einheit: m2

**00001.0003 Nachbehandlung (Betofix NBM)**
Nachbehandlung der fertiggestellten, noch frischen
Oberflächen mit Betofix NBM,
einem Nachbehandlungsmittel für den allgemeinen
Betonbau
 und Beton für Verkehrsbauwerke.
Material in zweifachem Arbeitsgang gleichmäßig
auftragen.
Materialauftrag erfolgt auf die mattfeuchte
Betonoberfläche.

Verbrauch:
ca. 150 ml/m² Remmers Betofix NBM <1230>
Einheit: m2
