# Muster-Leistungsbeschreibung
Leistungsbeschreibung (GAEB 90, DA81)
Währung: EUR

## Mauer- und Fugenmörtel
Datum: 16.03.26

### Titel 00001 Positionen

**00001.0001 Mauer und Fugenmörtel (Betofix R2 SR rapid)**
*** Grundposition ZZ 001.0
Liefern und Herstellen eines frühbelastbaren Mauer-
und Fugenmörtels mit Remmers Betofix R2 SR rapid.

Verbrauch:
ca. 1,8 kg/dm³. Remmers Betofix R2 SR rapid <1004>
Einheit: ltr

**00001.0002 Mauer- und Fugenmörtel (Betofix R4 SR)**
*** Wahlposition ZZ 001.1
Liefern und Herstellen eines faserverstärkten PCC/SPCC
zur  Instandsetzung von Mauerwerk und Fugen mit
Remmers Betofix R4 SR.

Verbrauch:
ca. 2,0 kg/m²/mm Schichtdicke, bzw. ca. 2,0 kg/dm³
Remmers Betofix R4 SR <1084>
Einheit: ltr

**00001.0003 Mauer- und Fugenmörtel (Betofix XWW4)**
*** Wahlposition ZZ 001.2
Reprofilierung von Fehlstellen im Mauerwerk mit Remmers
Betofix XWW4, einem Mauer- und Fugenmörtel in
Bereichen mit biogener Schwefelsäurekorrosion,

Verbrauch:
ca. 2,0 kg/m²/mm Schichtdicke, bzw. ca. 2,0 kg/dm³
Remmers Betofix XWW4 <1109>
Einheit: ltr
