# Muster-Leistungsbeschreibung
Leistungsbeschreibung (GAEB 90, DA81)
Währung: EUR

## Durchdringungen und Rohrdurchführungen
Datum: 12.09.25

### Titel 00001 Positionen

**00001.0001 Abdichten von Durchdringungen und Rohrdurchführungen(Stopaq)**
Durchdringungen und Rohrdurchführungen mit der
dauerplastischen und quellfähigen Dichtungsmasse
Remmers Stopaq abdichten
und oberflächenbündig mit Remmers Betofix R2 SR rapid
oder
Betofix R4 SR verschließen.

Verbrauch:
ca. 1,2 kg/l Hohlraum Remmers Stopaq <7810>
ca. 1,8 kg/dm³ Remmers Betofix R2 SR <1004>
ca. 2,0 kg/m²/mm Schichtdicke, bzw. ca. 2,0 kg/dm³.
Remmers Betofix R4 SR <1084>
Einheit: ltr
