# Muster-Leistungsbeschreibung
Leistungsbeschreibung (GAEB 90, DA81)
Währung: EUR

## Injektionsharze (Epoxy)
Datum: 04.12.25

### Titel 00001 Positionen

**00001.0001 Kraftschlüssiges Füllen von Rissen durch Injektion F-I (P) (IR Epoxy 100)**
*** Grundposition ZZ 001.0
Kraftschlüssiges Füllen von Rissen im Beton, die
nicht auf
Korrosion der Bewehrung zurückzuführen sind,
durch Injektion mit dem niedrigviskosen 2-komponentigen
Epoxidharz Remmers IR Epoxy 100,
einschl. aller vorbereitenden, begleitenden und nach
der
Injektion erforderlichen Arbeiten, um die
Bauteiloberfläche entsprechend der ausgeschriebenen
Instandsetzungsmaßnahme überarbeiten zu können.
Die Risse sind vollständig zu füllen.
Abrechnung nach Risslänge.

Bauteil: _______________
Bauteildicke: __________ cm
Rissbreite : ca. ________ mm

Die Injektionsarbeiten sind zu dokumentieren.

Verbrauch:
ca. 1,1 kg/l Hohlraum Remmers IR Epoxy 100 <0944>
Einheit: m

**00001.0002 Kraftschlüssiges Füllen von Rissen durch Injektion F-I (P) (IR Epoxy 360)**
*** Wahlposition ZZ 001.1
Kraftschlüssiges Füllen von Rissen im Beton, die
nicht auf
Korrosion der Bewehrung zurückzuführen sind,
durch Injektion mit dem niedrigviskosen 2-komponentigen
Epoxidharz Remmers IR Epoxy 360,
einschl. aller vorbereitenden, begleitenden und nach
der
Injektion erforderlichen Arbeiten, um die
Bauteiloberfläche entsprechend der ausgeschriebenen
Instandsetzungsmaßnahme überarbeiten zu können.
Die Risse sind vollständig zu füllen.
Abrechnung nach Risslänge.

Bauteil: _______________
Bauteildicke: __________ cm
Rissbreite : ca. ________ mm

Dokumentation der Injektionsarbeiten

Verbrauch:
ca. 1,1 kg/l HohlraumRemmers IR Epoxy 360 <6872>
Einheit: m
