# Muster-Leistungsbeschreibung
Leistungsbeschreibung (GAEB 90, DA81)
Währung: EUR

## Dichtkehle
Datum: 12.09.25

### Titel 00001 Positionen

**00001.0001 Dichtungskehle mineralisch (Betofix R2 SR rapid)**
*** Grundposition ZZ 001.0
Herstellen einer mineralischen Dichtungskehle Radius 5
cm, im Übergangsbereich Wand-Boden und allen
Eckbereichen mit
Remmers Betofix R2 SR rapid, einem frühbelastbaren
Montage- und Reparaturmörtel.

M3-Mörtel nach RiLi-SIB und Klasse R2 nach DIN EN
1504-3 und B1 gem. DIN 19573 (WWBeschichtungsmörtel).

Anforderungen an den Untergrund:
- Tragfähig, sauber und staubfrei.
- Die Abreißfestigkeit des Untergrundes muss i.M. >
1,5 N/mm² betragen.

Verbrauch:
ca. 2,0 kg/lfdm Remmers Betofix R2 SR rapid<1004>
Einheit: m

**00001.0002 Dichtungskehle im Übergang Wand-Boden mit PCC-Mörtel (Betofix R4 SR)**
*** Wahlposition ZZ 001.1
Herstellen einer mineralischen Dichtungskehle,
Radius 5 cm, im Übergangsbereich Wand-Boden
mit Remmers Betofix R4 SR.

Beanspruchbarkeitsklassen nach DAfStb-Richtlinie: M2
und M3
Anforderungsklasse nach DIN EN 1504-3: R3/R4

Verbrauch:
ca. 1,2 kg/lfm Remmers Betofix R4 SR <1084>
Einheit: m
