# Muster-Leistungsbeschreibung
Leistungsbeschreibung (GAEB 90, DA81)
Währung: EUR

## Füllen von Rissen mit Riss Fix -T
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zu sachkundigem Planer (SKP)

Gemäß den geltenden Regelwerken sind
Betoninstandsetzungsmaßnahmen
durch einen sachkundigen Planer (SKP) zu planen.

Die Planung umfasst u.a.
- Bedarfsermittlung
- Bauzustandsanalyse
- Instandsetzungskonzept
- Ausführungskontrolle
- Wartungsplan

Der SPK beurteilt die Maßnahmen hinsichtlich
der Erhaltung der Standsicherheit und legt fest, welche
Maßnahmen zur Überwachung der Ausführung (siehe Teil
3 der DAfStb-Instandsetzungsrichtlinie) zu treffen
sind.

Diese Angaben sind in die Ausschreibungsunterlagen
aufzunehmen.

*Hinweis*
Allgemeine Hinweise zur Rissinjektion an
Betonbauteilen

Für die Verwendung von Rissfüllstoffen gilt die DIN
EN 1504-5 (Rissfüllstoffe). Für Rissfüllstoffe ist
eine Leistungserklärung nach DIN EN 1504-5 und die
daraus resultierende CE-Kennzeichnung notwendig.

Gemäß den Vorgaben der
DAfStb-?Instandsetzungs-Richtlinie? ist für die
Ermittlung des Ist-Zustandes sowie für die Planung von
Schutz- und Instandsetzungsmaßnahmen an Betonbauteilen
ein sach-kundiger Planer zu beauftragen.
Dieser legt auch fest, ob besondere Maßnahmen für den
Erhalt der Standsicherheit erforderlich sind. Ggf. ist
ein Tragwerksplaner einzuschalten.

Bei offenen oder frei bewetterten Bauwerken sind die
Rissmerkmale witterungsbedingten Änderungen
unterworfen. In diesen Fällen sind bei der Ermittlung
der Rissmerkmale folgende Daten mit zu dokumentieren:
?Datum und Uhrzeit der Messung
?rel. Luftfeuchtigkeit, Bewölkung, Regen, Sonne,
etc. (auch von den Vortagen)
?Bauteiltemperatur in den maß-geblich relevanten
Bereichen

Rissverlauf:
Der Verlauf eines bzw. mehrerer Risse ist optisch zu
erfassen und zeichnerisch bzw. fotografisch zu
dokumentieren. Bei überwachten
Instandsetzungsmaßnahmen sind die Risse
maßstabsgerecht aufzunehmen und in einen Risskataster
zu dokumentieren.

Risstiefe:
Die Risstiefe ist für die Beurteilung des Schadens
sowie für die Wahl des richtigen Injektionsmaterials
von Bedeutung. Grundsätzlich ist zwischen
oberflächennahen Rissen (geringe Tiefe mit netzartigem
Rissverlauf) und Trennrissen (tiefe Risse, die
Bauteilquerschnitte durchtrennen) zu unterschieden. Ist
die Risstiefe bzw. der Rissverlauf im Innern des
Bauteils von außen nicht genau zu beurteilen, so sind
Bohrkerne zu entnehmen.

Rissbreiten:
Zur Bestimmung der Rissbreite wird der Abstand der
beiden Rissufer auf der Oberfläche des Bauteils
gemessen. Hierbei werden die Rissbreiten mit einer
Genauigkeit von 0,1 mm in Sonderfällen bis 0,05 mm
angegeben. In der Regel reichen optische Messverfahren
mit Risslehren oder Risslupen aus.

Rissbreitenänderung:
Risse in Betonbauteilen sind nicht immer gleich groß.
Aufgrund von äußeren Einflüssen kann es zu
Änderungen der Rissbreiten kommen. Wiederkehrende
Rissbreitenänderungen können durch Messuhren,
Wegänderungsmesser oder aufgeklebte Messmarken
ermittelt werden.
?Kurzzeitig: (durch äußere Lasteinwirkungen)
?Täglich: (durch Temperatureinflüsse)
?Langzeitig: (durch jahreszeitliche Einflüsse)
Um das Verhalten des Risses genau beurteilen zu
können, sind mehrere Messungen erforderlich. Hierfür
sind die Messzeiträume so zu wählen, dass anhand der
Messergebnisse kurzzeitige bzw. tägliche
Rissbreitenänderungen ermittelt werden können.
Die Bestimmung der Rissbreitenänderungen sind
entscheidend für die Auswahl und die Eignung der
Injektionsmaterialen sowie für den Zeitpunkt der
Rissverfüllung.

Bei offenen oder frei bewetterten Bauwerken sind die
Rissmerkmale witterungsbedingten Änderungen
unterworfen. In diesen Fällen sind bei der Ermittlung
der Riss-merkmale folgende Daten mit zu dokumentieren:
?Datum und Uhrzeit der Messung
?rel. Luftfeuchtigkeit, Bewölkung, Regen, Sonne,
etc. (auch von den Vortagen)
?Bauteiltemperatur in den maßgeblich relevanten
Bereichen

*Hinweis*
Hinweise zur Risstränkung

Die Risstränkung wird angewendet, um oberflächennahe
Bereiche auf waagerechten oder schwach geneigten
Betonflächen mit einem niedrigviskosen Füllstoff zu
füllen. Ziel ist es, das Eindringen
korrosionsfördernder oder betonschädigender
Substanzen zu unterbinden und so die Dauerhaftigkeit
des Bauteils zu erhalten.

Mögliche Füllstoffe in Abhängigkeit der Rissbreiten:
?Epoxidharz (EP-T) bei Rissbreiten > 0,2 mm
?Zementsuspension (ZS-T) bei Rissbreiten > 0,4 mm

Bei der drucklosen Tränkung von Rissen ist das
Füllziel erreicht, wenn der Riss mindestens bis zu
einer Tiefe von 5 mm bzw.
dem 15-fachen der Rissbreite gefüllt ist.

Folgende Punkte sind bei der Risstränkung zu
berücksichtigen:
?Riss im oberen Bereich aufweiten und
haftungsmindernde
Bestandteile entfernen (z.B. mit ölfreier Druckluft
oder Sauger)
?Bei Anwendung von ZS-T oder ZL-T trockene Risse
vornässen
?Während der Tränkung ist eine kontinuierliche
Entlüftung
des Risses zu gewährleisten
?Wird kein Füllstoff mehr aufgenommen, kann die
Tränkung
abgeschlossen werden

**00001.0001 Reinigung des Rissbereichs**
Rissbereich reinigen und entstauben.
Ggf. unter Einsatz einer Rundschleifmaschine mit
Diamant- schleifteller, um eine vorliegende
Altbeschichtung oder labile Teile sowie Verschmutzungen
restlos zu entfernen. Der Schleifstaub ist mittels
Industriestaubsauger aufzufangen.
Rissbereich mittels öl- und wasserfreier Druckluft
vorsichtiges Ausblasen.
Einheit: m

**00001.0002 Aufweiten und Klammern von Rissen (Riss-Fix-Set)**
Maschinelles Einschneiden und Aufweiten
von Rissen entlang des Rissverlaufes mittels
Trennscheibe in einer Schnitttiefe von
mind. 2-3 cm. Anschließend wird der Riss
im Abstand alle 50 cm längst dem Rissverlauf und
ca. 20-30 cm quer zum Rissverlauf eingeschnitten.
Mittels Industriestaubsauger ist der Rissverlauf
staubfrei herzustellen.
In die quer eingeschnittenen Kerben werden zur
Verbesserung der Bewehrung Wellenverbinder
aus rostfreiem Stahl eingelegt.

Bauteil:__________________

Verarbeitung na Herstellervorschriften

Produkt:
Remmers Riss-Fix-Set

Angebotenes Produkt:______________

Verbrauch:
ca. 1,1 kg/l Hohlraum Remmers Epoxy CF 100
im Remmers Riss-Fix-Set <6089>
Einheit: m

**00001.0003 Kraftschlüssiges Verfüllen von Rissen und Scheinfugen (Epoxy CF 100)**
Kraftschlüssiges Schließen der vorbereiteren Risse
mittels Tränkung bis zur vollständigen Sättigung
mit einem schnell härtenden, lösemittelfreien
2-K EP-Injektionsharz.
Oberfläche im frischen Zustand mit ofentrockenem
Quarzsand absanden.

Rissweite: > _______ mm
Risstiefe: ca. _______ cm
Einschnitttiefe: > 10 mm
Einschnittbreite: ca. 5 mm
Bauteil: waagerechte Flächen

Produkt:
Remmers Epoxy CF 100 im Remmers Riss-Fix-Set

Produktanforderungen:
Sehr schnell erhärtend
Tieftemperaturhärtend
Gute PenetrationsfähigkeitKomponente A
Dichte (20 °C) 1,15 g/cm³
Viskosität (25 °C) 630 mPa s
Komponente B
Dichte (20 °C) 1,02 g/cm³
Viskosität (25 °C) 850 mPa s
Mischung
Dichte (20 °C) 1,10 g/cm³
Viskosität (25 °C) 1700 mPa s

Angebotenes Produkt:______________

Verbrauch:
ca. 1,1 kg/l Hohlraum Remmers Epoxy CF 100
im Remmers Riss-Fix-Set <6089>
Einheit: m
