# Muster-Leistungsbeschreibung
Leistungsbeschreibung (GAEB 90, DA81)
Währung: EUR

## Vergussbeton mit Betofix HQ6
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Mineralischer Vergussbeton (Betofix HQ6)**
Vergießen von Hohlräumen
mit einem schrumpffreien, quellfähigen,
hydraulisch abbindenden und
selbstverdichtenden Vergussbeton
incl. aller evtl. erforderlichen Schalarbeiten.

Produkt: Remmers Betofix HQ6

Eigenschaften:
Gute Fließeigenschaften
Selbstverdichten
Quellfähig
Wasserundurchlässig
Korrosionshemmend
Brandverhalten: Klasse A1
Frost- und taubeständig

Produktkenndaten
Quellmaß (24 h) = 0,5 Vol.-%
Schichtdicke 15 - 150 mm
Fließmaßklasse a3
Schwindklasse SKVB 0
Frühfestigkeitsklasse C
Druckfestigkeitsklasse C 50/60
Wasseranspruch 9,6 % entspricht 2,4 l / 25 kg
Expositionsklassenzuordnung XC1 ? XC4, XD1 ? XD3,
XO
XS1 ? XS3, XF1 ? XF4*
XA1 ? XA2, XM1* ? XM2*
*Die Expositionsklassen XM1 - XM3 und XF4 sind von
der Rili - VeBMR ausgenommen.
Brandverhalten Klasse A1 (DIN EN 13501)
Druckfestigkeit 24 h 10 ? 24 N/mm², 7 d > 40 N/mm²,
28 d > 60
N/mm², 90 d > 65 N/mm² (am Würfel)
Feuchtigkeitsklassenzuordnung WO, WF, WA, WS
Fließmaß 5 min.: = 700 mm, 30 min.: = 650 mm, 60
min.: = 650
mm, 90 min.: = 600 mm
Frischmörtelrohdichte Ca. 2,3 kg/dm³
Farbton grau

Angebotenes Produkt:______________

Verbrauch:
ca. 2,1 kg/l Hohlraum Betofix HQ6 <0556>
Einheit: ltr
