# Muster-Leistungsbeschreibung
Leistungsbeschreibung (GAEB 90, DA81)
Währung: EUR

## Vergussmörtel schnellhärtend Betofix Q
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Mineralischer Vergussmörtel schnellhärtend (Betofix QR2)**
Vergießen von Hohlräumen
mit einem schrumpffreien, quellfähigen,
hydraulisch abbindenden und
schnell erhärtenden Vergussmörtel
incl. aller evtl. erforderlichen Schalarbeiten.

Produkt: Remmers Betofix QR2

Produktanforderungen:
Sehr hohe Frühfestigkeit (nach 45 Minuten belastbar)
Wasserundurchlässig
Korrosionshemmend
Frost-Tausalzbeständig
Schichtdicke 10 - 50 mm
Wasseranspruch ca. 14 -15 % entspricht 3,5 - 3,8 l/25
kg
Druckfestigkeit
1 h = 10 N/mm²
3 h = 14 N/mm²
24 h = 30 N/mm²
7 d = 40 N/mm²
Druckfestigkeit (28 d) = 45 N/mm²
Erstarrungsbeginn (20 °C) Ca. 15 Minuten
Frischmörtelrohdichte ca. 2,2 kg/dm³
Größtkorn 2 mm
Konsistenz nach Anmischen: ca. 25 cm (Setzmaß)

Angebotenes Produkt:______________

Verbrauch:
ca. 2,0 kg/l Hohlraum Remmers Betofix QR2 <1063>
Einheit: ltr
