# Muster-Leistungsbeschreibung
Leistungsbeschreibung (GAEB 90, DA81)
Währung: EUR

## Stopfmörtel mit Betofix HQ2
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Mineralischer Stopfmörtel (Betofix HQ2)**
Lieferung und Einbau eines quellfähigen Stopfmörtels
für die mineralische Verbindung von
Konstruktionselementen, zum Ausfüllen von Fugen
und Hohlräumen zwischen Fertigteilelementen und
Kellersohlen oder zur Herstellung von
Dichtungskehlen
incl. aller evtl. erforderlichen Schalarbeiten.

Produkt: Remmers Betofix HQ2

Eigenschaften:
Hohe Frühfestigkeit
Quellfähig
Wasserundurchlässig
Frostbeständig

Produktkenndaten:
Quellmaß (24 h) ca. 1,0 Vol.-%
Wasseranspruch ca. 12 % entspricht 3,0 l/25 kg
Kapillare Wasseraufnahme = 0,5 kg/(m²?h )
Biegezugfestigkeit (28 d) = 7,0 N/mm²
Druckfestigkeit 1 d: = 10 N/mm²
7 d: = 35 N/mm²
28 d: = 40 N/mm²
Dyn. E-Modul = 25000 N/mm²
Frischmörtelrohdichte ca. 2,2 kg/dm³
Größtkorn 2 mm

Angebotenes Produkt:______________

Verbrauch:
ca. 2,0 kg/l Hohlraum  Remmers Betofix HQ2 <0554>
Einheit: ltr
