# Muster-Leistungsbeschreibung
Leistungsbeschreibung (GAEB 90, DA81)
Währung: EUR

## Remmers OS 4 (OS C) - Color PA Fill
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zu sachkundigem Planer (SKP)

Gemäß den geltenden Regelwerken sind
Betoninstandsetzungsmaßnahmen
durch einen sachkundigen Planer (SKP) zu planen.

Die Planung umfasst u.a.
- Bedarfsermittlung
- Bauzustandsanalyse
- Instandsetzungskonzept
- Ausführungskontrolle
- Wartungsplan

Der SPK beurteilt die Maßnahmen hinsichtlich
der Erhaltung der Standsicherheit und legt fest, welche
Maßnahmen zur Überwachung der Ausführung (siehe Teil
3 der DAfStb-Instandsetzungsrichtlinie) zu treffen
sind.

Diese Angaben sind in die Ausschreibungsunterlagen
aufzunehmen.

**00001.0001 Untergrundvorbehandlung mit geeignetem Verfahren**
Untergrundvorbehandlung der mineralischen Flächen
mit geeignetem Verfahren zur Erzielung eines sauberen
und tragfähigen Untergrundes, frei von
haftungsmindernden Schichten.
Der Untergrund muss nach der Untergrundvorbehandlung
die geforderten Werte aus den technischen Unterlagen
des nachfolgenden Instandsetzungssysystems aufweisen
bzw. zur Applikation der nachfolgenden Arbeitsgänge
geeignet sein.
Einheit: m2

**00001.0002 Quarzitisch gefüllter Poren- und Lunkerverschluss (Color PA Fill)**
Liefern und Aufbringen einer quarzitisch
gefüllten faserverstärkten, streich- und
spritzfähigen Zwischenbeschichtung
zum Egalisieren von Poren und Lunkern
auf dem vorbereiteten Untergrund.

Bauteil:___________

Produkt: Remmers Color PA Fill

Produktanforderungen:
Rissüberbrückung bis 0,3 mm (ruhend)
Gute Haftung auf Beton sowie tragfähigen mineralisch-
oder kunstharzgebundenen Anstrichen
Streich-, roll-, spritz- und spachtelbar
Mineralisch gefüllt und faserverstärkt
BASt gelistet
Geprüft nach DIN EN 1504-2

Produktkenndaten im Anlieferungszustand:
Festkörpergehalt 75 %
Bindemittel 100 % Reinacrylat
Dichte (20 °C) Ca. 1,5 g/cm³
Viskosität Ca. 6000 mPas
Pigmente Titandioxid, Eisenoxid
Extender Mineralische Füllstoffe
pH-Wert (20 °C) 8,5

Produktkenndaten im ausreagierten Zustand:
Wasserdampfdurchlässigkeit
(DIN EN ISO 7783-2): s = 0,6 m
Wasseraufnahmekoeffizient
(DIN EN 1062-3): w = 0,1 kg/(m² · h )
CO2-Durchlässigkeit
(DIN EN 1062-6): s > 50 m
Glanzgrad (DIN EN 1062) Matt
Oberflächenstruktur Quarzitische Struktur

Angebotenes Produkt:______________

Verbrauch:
0,4-0,9 l/m² pro Anstrich und je
Untergrundbeschaffenheit Remmers Color PA Fill <6490>
Einheit: m2

**00001.0003 Hochwertige Reinacrylat-Beschichtung(Color PA)**
Liefern und Herstellen einer Beschichtung
aus einer CO2-bremsenden und
wasserabweisende Reinacrylat-Farbe
mit lichtechten alkalibeständigen Oxidpigmenten.

Bauteil:_________________

Anzahl der Aufträge: __________

Farbton _________nach Farbtonkollektion des Herstellers

Produkt: Remmers Color PA

Produktanforderungen:
überbrückt leichte, ruhende Haarrisse im
Untergrund,
Witterungsbeständigkeit: sehr gut,
Oberflächenstruktur: glatt,
Glanzgrad: seidenmatt,
vergilbungs- und weichmacherfrei!
Werte einer zweimaligen Beschichtung mit
einer Trockenschichtdicke von 140 µm:
Wasserdampfdurchlässigkeit sd-Wert
(DIN 52615)  < 0,3 m,
CO2-Durchlässigkeit (DIN 52615) sd = 252 m
Wasseraufnahmekoeffizient (DIN 52617)
w < 0,1 kg/(m²h0,5).

Angebotenes Produkt:______________

Verbrauch:
ca. 0,2 l/m² Remmers Color PA weiß <6500> je Anstrich
je nach Untergrundbeschaffenheit
ca. 0,2 l/m² Remmers Color PA <6530> je Anstrich
je nach Untergrundbeschaffenheit
nach Remmers Farbtonkollektion
Einheit: m2
