# Muster-Leistungsbeschreibung
Leistungsbeschreibung (GAEB 90, DA81)
Währung: EUR

## Altanstriche und Graffitis
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise zur Baustelleneinrichtung

Geräte, Werkzeuge und sonstige
Betriebsmittel, die zur vertragsgemäßen
Erfüllung der Bauleistungen gehören,
antransportieren, bereitstellen und,
soweit nicht gesondert berechnet,
betriebsfertig einrichten, einschl. aller dazu
notwendigen Arbeiten. Baubüros,
Unterkünfte, Werkstätten, Läger o. ä.
soweit erforderlich,
antransportieren, aufbauen und
einrichten. Strom-, Wasser- und
Fernsprechanschluss sowie
Entsorgungseinrichtungen o.ä. für die
Baustelle herstellen. Die
Verbrauchskosten werden separat zu Lasten
des AN abgerechnet. Kosten für Vorhaltung
und Betrieb von Werkzeugen und Geräten,
sind nicht in diese Pauschale, sondern mit in
die Einheitspreise der entsprechenden
Teilleistungen einzurechnen.

*Hinweis*
Hinweis zum Schutz angrenzender Bauteile

Alle nicht zu behandelnden Flächen und solche,
die nicht mit dem jeweiligen Produkt
in Berührung kommen sollen, wie z. B. Fenster, Türen,
Wand- u. Bodenflächen sind mittels Polyethylenfolien,
Hartfaserplatten oder anderer geeigneter Maßnahmen
abzudecken und zu schützen.

*Hinweis*
Hinweis zur Abfallentsorgung

Der durch die Arbeiten anfallende Schmutz bzw.
Abfall wird Eigentum des Auftragnehmers und ist
von diesem gemäß den örtlichen Bestimmungen
aufzufangen und sach- und fachgerecht zu entsorgen.
Die örtlich geltenden Emissionsschutzbestimmungen sind
zu beachten.

*Hinweis*
Hinweis zu Aufwand für
Probe-/Musterflächen

Die Kosten für das Herstellen von Probe- und/oder
Musterflächen
incl. Schutzmaßnahmen für angrenzende und nicht zu
behandelnde Flächen sind in die Einheitspreise
einzukalkulieren, ebenso das Vorhalten dafür
notwendiger Materialien, Werkzeuge, Maschinen und
Geräte.

### Titel 00002 Fassadenreinigung

*Hinweis*
Hinweise zur Reinigung der
Baustoffoberflächen

Ziel der Reinigung ist nicht eine absolut saubere,
porentief reine Baustoffoberfläche, sondern die
Entfernung von
nicht tragfähigen Altbeschichtungen und/oder
Verunreinigungen, welche die feuchtetechnischen
Eigenschaften des Baustoffes und/oder die Haftung
nachfolgend aufzubringender Materialien negativ
beeinflussen.

Das Reinigungsziel ist objektbezogen in Abstimmung mit
dem AG bzw. der örtlichen Bauleitung festzulegen

Die Eignung des angebotenen Reinigungsverfahrens ist an
Hand von Probefläche nachzuweisen.
Erst nach Abnahme der Probeflächen durch den AG bzw.
der örtlichen Bauleitung darf mit den Arbeiten
begonnen werden.

Die Kosten für das Herstellen von Probe- und/oder
Musterflächen incl. Schutzmaßnahmen für angrenzende
und nicht zu behandelnde Flächen sind in die
Einheitspreise einzukalkulieren, ebenso das Vorhalten
dafür notwendiger Materialien, Werkzeuge, Maschinen
und Geräte.

Ein Substanzverlust durch zu hohen Arbeitsdruck
und/oder zu hoher Abrasion des Reinigungsverfahrens
sind in jedem Fall zu vermeiden. Führt das
ausgewählte bzw. vorgeschriebene Reinigungsverfahren
zu einer merklichen Schädigung der Oberfläche, sind
die Arbeiten unverzüglich einzustellen
und die Bauleitung zu verständigen.

Anfallendes Wasser und abgetragenes Material
wird Eigentum des AN und ist umweltgerecht nach
den Bestimmungen des Gesetzgebers zu entsorgen.
Die örtlich geltenden Immissionsschutzbestimmungen
sind zu beachten.

**00002.0001 Graffitientfernung auf Untergründen mit Präventivschutz**
Entfernen von Altanstrichen und Graffitis auf
mit Remmers Graffiti-Schutz präventiv vorbehandelten
mineralischen Untergründen.

Altanstriche und Graffitis mittels
Heißwasserhochdruckreinigung  entfernen.
Die Wassertemperatur auf der zu reinigenden
Baustoffoberfläche muss mindestens 80 °C betragen.

Nach Reinigung und anschließender Trocknung erfolgt
eine erneute Imprägnierung mit Remmers
Graffiti-Schutz.
Einheit: m2

**00002.0002 Reinigung mit pastösem Abbeizer & Graffiti-Entferner (AGE)**
*** Bedarfsposition ohne GB
Entfernen von Altanstrichen oder Graffitis mit
einem pastösen, wasseremulgierbaren
Abbeizer.

Produkt: Remmers AGE
oder glw.

Eigenschaften:
Lange offene Verarbeitungszeit
N-Methyl-Pyrrolidon-, CKW- und alkalifrei
Biologisch abbaubar

Produktkenndaten:
Dichte (20 °C) 1,04 kg/l
Viskosität Ca. 7000 mPas
Aussehen Gelblich
pH-Wert (20 °C) Ca. 8,5

Die Einwirkzeit und der Verbrauch des Reinigers werden
nach
Beurteilung von Musterflächen durch die fachlich
Beteiligten festgelegt.

Angebotenes Produkt:_____________

Verbrauch:
ca. 0,3 ? 0,5 l/m² je Arbeitsgang Remmers AGE <1368>
Einheit: m2

### Titel 00003 Nachimprägnierung

**00003.0001 Wässrige, semipermanente Graffiti-Schutzimprägnierung**
Aufbringen einer wässrigen, semipermanenten
Graffiti-Schutzimprägnierung auf den vorbereiteten
Untergrund.

Produkt: Remmers Graffiti-Schutz
oder glw.

Eigenschaften:
Wasserabweisend
Wasserdampfdiffusionsoffen
Erleichtert Graffitientfernung mit Heißwasser-Strahlen
Lösemittelfrei
UV-beständig
Alkalibeständig
BASt gelistet

Produktkenndaten:
Dichte (20 °C) 1,00 g/cm³
Auslaufzeit im DIN 4 Becher ca. 11 sec.
Wirkstoffbasis Silan/Siloxan/Wachs
Wirkstoffgehalt M.-% ca. 10
pH-Wert Ca. 8,5 neutral

Angebotenes Produkt:______________

Verbrauch:
abhängig vom Untergrund:
Remmers Graffiti-Schutz <0685>
Klinker: ca. 0,1 - 0,2 l/m²
Naturstein: ca. 0,3 - 0,8 l/m²
Ziegel: ca. 0,2 - 0,5 l/m²
Beton: ca. 0,2 - 0,3 l/m²
(Der Imprägniermittelbedarf ist an einer
repräsentativen Probefläche zu ermitteln!)
Einheit: m2
