# Muster-Leistungsbeschreibung
Leistungsbeschreibung (GAEB 90, DA81)
Währung: EUR

## Grundierung und Haftbrücke
Datum: 11.09.25

### Titel 00001 Positionen

**00001.0001 Mineralischer Korrosionsschutz und Haftbrücke (Betofix KHB SR)**
Aufbringen einer sulfatresistenten
Korrosionsschutzbeschichtung auf den vorbereiteten
Bewehrungsstählen und
einer sulfatresistenten Haftbrücke
auf den vorbereiteten mineralischen Untergrund
mit einem 1-komponentigen, zementgebundenen,
kunststoffvergüteten Schlämmmörtel.

Produkt: Remmers Betofix KHB SR

Produktanforderungen:
Hoher Sulfatwiderstand
Rostschutzaktive Pigmente
Größtkorn ? 1 mm
Haftzugfestigkeit ? 2,0 N/mm²
pH-Wert: >12
Zertifiziert nach DIN EN 1504-7

Angebotenes Produkt:_____________

Verbrauch:
ca. 1,8 kg/m²/mm Remmers Betofix KHB SR <1079>
Einheit: m2
