# Muster-Leistungsbeschreibung
Leistungsbeschreibung (GAEB 90, DA81)
Währung: EUR

## Mineralische Dichtungsschlämmen
Datum: 18.09.25

### Titel 00001 Positionen

**00001.0001 Mineralische Dichtungsschlämme (WP Sulfatex)**
*** Grundposition ZZ 001.0
Liefern und Herstellen einer mineralischen
Dichtungsschlämme mit hohem Sulfatwiderstand.

Produkt: Remmers WP Sulfatex

Produktanforderungen:
Sehr emissionsarm (GEV-EMICODE EC 1^Plus)
Druckwasserdicht
Hoher Sulfatwiderstand und niedrig wirksamer
Alkaligehalt (SR/NA)
Sehr gute Haftung zum Untergrund
Wasserdampfdiffusionsoffen
Chemische Beständigkeit nach DIN 4030 bis zum
Angriffsgrad: XA2
Farbton: grau
Chemikalienbeständigkeit: XA2
Wasserdampfdiffusionswiderstand: µ<200
Wasseranspruch: 20 %
Wasseraufnahmekoeffizient w24 < 0,1 kg/(m^2 h^0,5 )
Druchfestigkeit: 30 N/mm²
Biegezugfestigkeit: 6 N/mm²
Wasseranspruch 20-21 % entspricht ca. 5,0 l / 25 kg

Angebotenes Produkt:______________

Verbrauch:
ca. 1,6 kg/m²/mm Remmers WP Sulfatex <0430>
Einheit: m2

**00001.0002 Mineralische Dichtungsschlämme (WP Sulfatex rapid)**
*** Wahlposition ZZ 001.1
Liefern und Herstellen eines schnell abbindenden
schlämm- und spachtelfähigen Dichtmörtels mit hohem
Sulfatwiderstand.

Produkt: Remmers WP Sulfatex rapid

Produktanforderungen:
Schichtdicke einlagig bis 50 mm
Hoher Sulfatwiderstand und niedrig wirksamer
Alkaligehalt (SR/NA)
Schnell erhärtend
Druckwasserdicht
Schlämm- bis spachtelfähige Konsistenz durch
Wasserzugabe einstellbar
Wasseranspruch: 3,5 - 5,5 l/25 kg
Wasserdampfdiffusionswiderstand: µ<200
Druckfestigkeit: 20 N/mm²
Biegezugfestigkeit: 5 N/mm²
Erstarrungsende Ca. 60 Minuten
Wasseraufnahmekoeffizient w24: < 0,1 kg/(m² h^0,5)

Angebotenes Produkt:______________

Verbrauch:
ca. 1,6 kg/m²/mm Schichtdicke als Schlämme.
Remmers Wp Sulfatex rapid <0429>
Einheit: m2

**00001.0003 Beschichtungsmörtel gem. DIN 19573 in Bereichen mit biogener (Schwefelsäurekorrosion (Betofix XWW4))**
*** Bedarfsposition ohne GB
Liefern und Aufbringen eines Beschichtungsmörtels
in Bereichen mit biogener Schwefelsäurekorrosion
auf den vorbereiteten Untergrund.

Bauteil:  _____________

Schichtdicke:____________cm

Produkt: Remmers Betofix XWW4

Produktanforderungen:
Sulfatbeständig
Hohe mechanische Widerstandsfähigkeit
Frost-Tausalzbeständig
Hoher Wassereindringwiderstand
Besonders schwindarm
Frühfest
Wasseranspruch Ca. 10,7% entspricht 2,7 l/25 kg
Kapillare Wasseraufnahme ? 0,5 kg/(m²h )
Schwinden 28 Tage ? 0,55 mm/m
Druckfestigkeit 1 d = ? 15 N/mm²
  7 d = ? 40 N/mm²
  28 d = ? 50 N/mm²
Biegezugfestigkeit (28 d) ? 8,0 N/mm²
Dyn. E-Modul ? 25000 N/mm²
Oberflächenzugfestigkeit ? 2,0 N/mm²
Größtkorn 2 mm
Fremdüberwachung QDB

Angebotenes Produkt:______________

Verbrauch:
ca. 2,0 kg/m²/mm Schichtdicke, bzw. ca. 2,0 kg/dm³
Betofix XWW4 <1109>
Einheit: ltr
