# Muster-Leistungsbeschreibung
Leistungsbeschreibung (GAEB 90, DA81)
Währung: EUR

## PCC(RM)-Feinspachtel
Datum: 12.09.25

### Titel 00001 Positionen

**00001.0001 PCC-Feinspachtel (Betofix Fill SR)**
Lieferung und Aufbringen eines einkomponentigen,
mineralischen, kunststoffvergüteten,
hoch sulfatbeständigen PCC-Feinspachtels.

Bauteil:___________

Einbaulage:______________

Schichtdicke:______ mm

Produkt: Remmers Betofix Fill SR

Produktanforderungen:
Hoher Sulfatwiderstand und niedrig wirksamer
Alkaligehalt (SR/NA)
Hohe Frühfestigkeit
Gute Glätt- und Haftfähigkeit
Spannungsarm und rissfrei erhärtend
Gute Überkopfverarbeitbarkeit
Frost-Tausalzbeständig
Zertifiziert nach DIN EN 1504-3
Schichtdicke Einlagig 1 - 10 mm
In Ausbrüchen bis 30 mm
Wasseranspruch ca. 14,5 % entspricht 3,6 l/25 kg
Kapillare Wasseraufnahme = 0,5 kg/(m²h )
Expositionsklassenzuordnung Karbonatisierung XC1 XC2
XC3 XC4
Chloride ohne Meerwasser XD1
Chloride aus Meerwasser XS1
Frostangriff mit /ohne Taumittel XF1 XF2 XF3
Chemischer Angriff XA1
Verschleißbeanspruchung XM1
Biegezugfestigkeit 28 d: = 7,0 N/mm²
Brandklasse A1
Druckfestigkeit:
1 d: = 10 N/mm²
7 d: = 25 N/mm²
28 d: = 30 N/mm²
Dyn. E-Modul = 15000 N/mm²
Fremdüberwachung QDB
Größtkorn 0,5 mm
Haftvermögen (DIN EN 1542) (28 d) = 1,5 N/mm²

Angebotenes Produkt:______________

Verbrauch:
Ca. 1,75 kg/m²/mm Schichtdicke, bzw. ca. 1,75 kg/dm³
Betofix Fill SR <10180>
Einheit: m2

**00001.0002 Nachbehandlung (Betofix NBM)**
Nachbehandlung der fertiggestellten, noch frischen
Oberflächen mit einem Nachbehandlungsmittel
für den allgemeinen Betonbau  und Beton für
Verkehrsbauwerkein Form einer
gebrauchsfertigen Emulsion.

Produkt: Betofix NBM

Eigenschaften:
Sperrkoeffizient SM = 85 %
SRT-Wert (Griffigkeit) = 50 Skalenteile
Gebrauchsfertige Emulsion
Lösemittelfrei
Spritzbar
Bildet einen Sperrfilm auf der Oberfläche

Produktkenndaten:
Dichte (20 °C) 1,00 g/cm³
Sperrkoeffizient S 98 %
SRT-Wert (Griffigkeit) 72 Skalenteile
Konsistenz Flüssig
pH-Wert Ca. 9
Farbe Weißlich

Zertifikate:
Prüfbericht Sperrwirkung gemäß TL NBM-StB 09
Prüfbericht Griffigkeit gemäß TL NBM-StB 09

Angebotenes Produkt:______________

Verbrauch:
ca. 150 ml/m² Remmers Betofix NBM <1230>
Einheit: m2
