# Muster-Leistungsbeschreibung
Leistungsbeschreibung (GAEB 90, DA81)
Währung: EUR

## BSK
Datum: 11.09.25

### Titel 00001 Positionen

**00001.0001 Beschichtungsmörtel gem. DIN 19573 in Bereichen mit biogener (Schwefelsäurekorrosion (Betofix XWW4))**
Liefern und Aufbringen eines Beschichtungsmörtels
in Bereichen mit biogener Schwefelsäurekorrosion
auf den vorbereiteten Untergrund.

Bauteil:  _____________

Schichtdicke:____________cm

Produkt: Remmers Betofix XWW4

Produktanforderungen:
Sulfatbeständig
Hohe mechanische Widerstandsfähigkeit
Frost-Tausalzbeständig
Hoher Wassereindringwiderstand
Besonders schwindarm
Frühfest
Wasseranspruch Ca. 10,7% entspricht 2,7 l/25 kg
Kapillare Wasseraufnahme ? 0,5 kg/(m²h )
Schwinden 28 Tage ? 0,55 mm/m
Druckfestigkeit 1 d = ? 15 N/mm²
  7 d = ? 40 N/mm²
  28 d = ? 50 N/mm²
Biegezugfestigkeit (28 d) ? 8,0 N/mm²
Dyn. E-Modul ? 25000 N/mm²
Oberflächenzugfestigkeit ? 2,0 N/mm²
Größtkorn 2 mm
Fremdüberwachung QDB

Angebotenes Produkt:______________

Verbrauch:
ca. 2,0 kg/m²/mm Schichtdicke, bzw. ca. 2,0 kg/dm³
Betofix XWW4 <1109>
Einheit: ltr

**00001.0002 Nachbehandlung (Betofix NBM)**
Nachbehandlung der fertiggestellten, noch frischen
Oberflächen mit einem Nachbehandlungsmittel
für den allgemeinen Betonbau  und Beton für
Verkehrsbauwerkein Form einer
gebrauchsfertigen Emulsion.

Produkt: Betofix NBM

Eigenschaften:
Sperrkoeffizient SM = 85 %
SRT-Wert (Griffigkeit) = 50 Skalenteile
Gebrauchsfertige Emulsion
Lösemittelfrei
Spritzbar
Bildet einen Sperrfilm auf der Oberfläche

Produktkenndaten:
Dichte (20 °C) 1,00 g/cm³
Sperrkoeffizient S 98 %
SRT-Wert (Griffigkeit) 72 Skalenteile
Konsistenz Flüssig
pH-Wert Ca. 9
Farbe Weißlich

Zertifikate:
Prüfbericht Sperrwirkung gemäß TL NBM-StB 09
Prüfbericht Griffigkeit gemäß TL NBM-StB 09

Angebotenes Produkt:______________

Verbrauch:
ca. 150 ml/m² Remmers Betofix NBM <1230>
Einheit: m2
