# Muster-Leistungsbeschreibung
Leistungsbeschreibung (GAEB 90, DA81)
Währung: EUR

## Injektionsharze (Epoxy)
Datum: 05.12.25

### Titel 00001 Positionen

**00001.0001 Kraftschlüssiges Füllen von Rissen durch Injektion F-I (P) (IR Epoxy 100)**
*** Grundposition ZZ 001.0
Kraftschlüssiges Füllen von Rissen im Beton, die
nicht auf
Korrosion der Bewehrung zurückzuführen sind,
durch Injektion mit einem niedrigviskosen
2-komponentigen Epoxidharz,
einschl. aller vorbereitenden, begleitenden und nach
der
Injektion erforderlichen Arbeiten, um die
Bauteiloberfläche entsprechend der ausgeschriebenen
Instandsetzungsmaßnahme überarbeiten zu können.
Die Risse sind vollständig zu füllen.
Abrechnung nach Risslänge.

Bauteil: _______________
Bauteildicke: __________ cm
Rissbreite : ca. ________ mm

Die Injektionsarbeiten sind zu dokumentieren.

Produkt: Remmers IR Epoxy 100

Produktanforderungen:
Klassifizierung: U(F1) W(1) (1/2) (8/30)
Feuchtezustand: DY, DPNiedrigviskos
Volumen- und formschlüssig
Hohe Flankenhaftung
Hohe Haftzug- und Eigenfestigkeit
Total solid (angelehnt an Prüfverfahren Deutsche
Bauchemie e.V.)
Frost-Tauwechselbeständig
Dichte, Komp. A: 1,1 g/cm³,  Komp. B: 0,94 g/cm³
Viskosität der Mischung bei (12 °C): 1100 mPa·s
Viskosität der Mischung bei (23 °C): 360 mPa·s
Druckfestigkeit: 45 N/mm²
Biegezugfestigkeit: 53 N/mm²
Haftzugfestigkeit: 4,3 N/mm² trocken
Zugfestigkeit: 20 N/mm²
Reißdehnung: 28 %
Schrumpf: < 3 %
Glasübergangstemperatur: > 40 °C

Angebotenes Produkt:______________

Verbrauch:
ca. 1,1 kg/l Hohlraum Remmers IR Epoxy 100 <0944>
Einheit: m

**00001.0002 Kraftschlüssiges Füllen von Rissen durch Injektion F-I (P) (IR Epoxy 360)**
*** Wahlposition ZZ 001.1
Kraftschlüssiges Füllen von Rissen im Beton, die
nicht auf
Korrosion der Bewehrung zurückzuführen sind,
durch Injektion mit einem niedrigviskosen
2-komponentigen Epoxidharz,
einschl. aller vorbereitenden, begleitenden und nach
der
Injektion erforderlichen Arbeiten, um die
Bauteiloberfläche entsprechend der ausgeschriebenen
Instandsetzungsmaßnahme überarbeiten zu können.
Die Risse sind vollständig zu füllen.
Abrechnung nach Risslänge.

Bauteil: _______________
Bauteildicke: __________ cm
Rissbreite : ca. ________ mm

Die Injektionsarbeiten sind zu dokumentieren.

Produkt: Remmers IR Epoxy 360

Produktanforderungen:
Frost-Tauwechselbeständig
Hohe Chemikalienbeständigkeit
Total solid (angelehnt an Prüfverfahren Deutsche
Bauchemie e.V.)
Brandverhalten B2 gemäß DIN 4102-4
Niedrigviskos
Volumen- und formschlüssig
Hohe Flankenhaftung
Hohe Haftzug- und Eigenfestigkeit

Produktkenndaten im Anlieferungszustand:
Dichte (20 °C) Komp. A: 1,1 g/cm³
Dichte (20 °C) Komp. B: 0,94 g/cm³
Viskosität (12 °C) 1100 mPa s
Viskosität (23 °C) 360 mPa s

Produktkenndaten im ausreagierten Zustand:
Haftzugfestigkeit 4,3 N/mm²
Schrumpf < 3 %
Biegezugfestigkeit 53 N/mm²
Druckfestigkeit 45 N/mm²
Zugfestigkeit 20 N/mm² trocken
Reißdehnung 28 %

Angebotenes Produkt:______________

Verbrauch:
ca. 1,1 kg/l HohlraumRemmers IR Epoxy 360 <6872>
Einheit: m
