# Muster-Leistungsbeschreibung
Leistungsbeschreibung (GAEB 90, DA81)
Währung: EUR

## Dichtkehle
Datum: 28.07.26

### Titel 00001 Positionen

**00001.0001 Dichtungskehle mineralisch (Betofix R2 SR rapid)**
*** Grundposition ZZ 001.0
Herstellen einer mineralischen Dichtungskehle Radius 5
cm, im Übergangsbereich Wand-Boden  und allen
Eckbereichen mit
einem frühbelastbaren Montage- und Reparaturmörtel.

Produkt: Remmers Betofix R2 SR rapid

Produktanforderungen:
Klasse R2 nach DIN EN 1504-3
Klasse B1 nach DIN 19573
Hoher Sulfatwiderstand
Expositionsklassen XWW1 - XWW3 gem. DIN 19573
Sehr hohe Frühfestigkeit (nach 45 Minuten belastbar)
Schwindfrei
Wasserundurchlässig
Korrosionshemmend
Schüttdicke: ca. 1,6 kg/l
Wasseranspruch: 3,0 - 4,0 l / 25 kg
Expositionsklassenzuordnung:
 - Karbonatisierung XC1, XC2, XC3, XC4
 - Chloride ohne Meerwasser XD1
 - Chloride aus Meerwasser XS1
 - Frostangriff mit/ohne Taumittel XF1, XF2
 - Chemischer Angriff XA1
 - Verschleißbeanspruchung XM1
 - Waste Water: XWW1 - XWW3
Druckfestigkeit:
 - 1 h => 13 N/mm²
 - 24 h = ca. 25 N/mm²
 - 28 d => 40 N/mm²
Größtkorn: 2 mm

Angebotenes Produkt:_____________

Verbrauch:
ca. 2,0 kg/lfdm Remmers Betofix R2 SR rapid<1004>
Einheit: m

**00001.0002 Dichtungskehle im Übergang Wand-Boden mit PCC-Mörtel (Betofix R4 SR)**
*** Wahlposition ZZ 001.1
Herstellen einer mineralischen Dichtungskehle,
Radius 5 cm im Übergangsbereich Wand-Boden mit
einem faserverstärkten Betonersatzmörtel.

Produkt: Remmers Betofix R4 SR

Produkteigenschaften:
Beanspruchbarkeitsklassen nach DAfStb-Richtlinie: M2
und M3
Anforderungsklasse nach DIN EN 1504-3: R3/R4
Expositionsklassen XWW1 - XWW3 gem. DIN 19573
Verarbeitung im Handauftrag, spritz- und schleuderbar
Hoher Sulfatwiderstand und niedrig wirksamer
Alkaligehalt (SR/NA)
Einlagige Auftragsdicke in Ausbrüchen bis 80 mm
Frost-Tausalzbeständig
Hoher Chlorideindringwiderstand

Produktkenndaten:
Kapillare Wasseraufnahme = 0,5 kg/(m²h0,5 )
Schwinden 28 Tage = 0,55 mm/m
Expositionsklassenzuordnung Karbonatisierung XC1 XC2
XC3 XC4
Chloride ohne Meerwasser XD1 XD2 XD3
Chloride aus Meerwasser XS1 XS2 XS3
Frostangriff mit / ohne Taumittel XF1 XF2 XF3 XF4
Chemischer Angriff XA1 XA2 XA3
Verschleißbeanspruchung XM1 XM2
Waste Water XWW1 - XWW3
Biegezugfestigkeit (28 d) = 8,0 N/mm²
Brandverhalten Klasse A1
Druckfestigkeit 1 d = = 15 N/mm²
7 d = = 40 N/mm²
28 d = = 50 N/mm²
Dyn. E-Modul = 25000 N/mm²
Feuchtigkeitsklassenzuordnung WO, WF, WA, WS
Fremdüberwachung QDB
Größtkorn 2 mm
Haftvermögen (DIN EN 1542) (28 d) = 2,0 N/mm²

Angebotenes Produkt:______________

Verbrauch:
ca. 1,2 kg/lfm Remmers Betofix R4 SR <1084>
Einheit: m

**00001.0003 Dichtband in Eckbereichen (Tape B 200/A)**
*** Wahlposition ZZ 001.2
Übergänge Wand-Boden sowie Eckbereiche mit einem
Fugenband für besonders chemisch beanspruchte Bereiche
und dem systemzugehörendem Kleber auf Epoxydharzbasis
100 fachgerecht abdichten.

Produkte:
Fugenband Remmers Tape B 200/A
Remmers Epoxy MT 100

Produktanforderungen Fugenband:
Beständig gegen verdünnte Säuren und Laugen sowie
Salzlösungen
UV-Beständigkeit Min. 6500 h (DIN EN ISO 4892-2)
Temperaturbeständigkeit -30 °C / +90 °C
Dicke 1,0 mm
Kraftaufnahme 25% Dehnung quer: 42,7 N/mm², 50%
Dehnung quer: 49,2 N/mm²
Weiterreißfestigkeit Längs/quer: 100 N (DIN EN
12310-2)
Wasserundurchlässigkeit > 4 bar
Zusammensetzung Funktionalisiertes, thermoplastisches
Elastomer
Berstdruck Max. > 4 bar
Brandverhalten Klasse B2
Bruchdehnung Längs/quer: 1000 % (DIN EN ISO 527-3)
Chemische Beständigkeit
nach 7-tägiger Lagerung
bei Raumtemperatur in
folgenden Chemikalien
Salzsäure 3% beständig, Schwefelsäure 35%
beständig,
Zitronensäure 100g/l beständig, Milchsäure 5%
beständig,
Kalilauge 20% beständig, Natriumhypochchlorid 0,3 g/l
beständig, Meerwasser 20 g/l beständig
Gesamtbreite 200 mm
Haftzugfestigkeit > 4,0 N/mm²
Höchstzugkraft Längs/quer: 14 N/mm² (DIN EN ISO
527-3)
Materialgewicht 930 g/m²

Produktanforderungen Epoxydharzkleber:
Untergrundtolerant bis 6 % Restfeuchte (CM-Methode)
Gute Haftung auf schwach saugenden Untergründen
Schnell erhärtend / überbeschichtbar
Durchhärtung ab +5 °C
Mechanisch belastbar
Chemisch belastbar
Weichmacherfrei, nonylphenolfrei
Im ausreagierten Zustand physiologisch unbedenklich

Angebotene Produkte:
___________________
___________________

Verbrauch:
1 m/m Remmers Tape B 200/A <4807>
1 Stck Remmers Tape B 200 IC <4809>
1 Stck Remmers Tape B 200 EC <4810>
ca. 1kg/l Remmers Epoxy MT 100 <0936>
nach Bedarf Remmers ADD TX Neu <0942>
Einheit: m
