# Muster-Leistungsbeschreibung
Leistungsbeschreibung (GAEB 90, DA81)
Währung: EUR

## Messen der ESD-Anforderungen
Datum: 16.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Messen der ESD-Eigenschaften gemäß DIN EN 61340 - 5**
Die ESD-Eigenschaften werden als Systemwiderstand
(Mensch-Schuh-Boden-Messung) oder durch den
Ableitwiderstand (Zylindrische Elektrode mit
leitfähigem Gummi Gewicht: 2.5 kg)  in Kombination
mit der Personenaufladung (Walkingtest) bestimmt.

Zulässige Messwerte:
1. Ableitwiderstand nach DIN EN 61340-5-1:
Fußboden: < 1 x 10 G Ohm  - Messspannung: 100 V

2. Systemwiderstand, Person ? Schuhe ? Fußboden,
erhöhte Anforderungen gemessen nach DIN EN
61340-4-5: < 35 M Ohm - Messspannung: 100 V

3. Maximale elektrostatische Aufladung von
Materialien und Ausrüstungen sowie
Personenaufladungen: maximal: 100 V

Sofern keine anderen Absprachen/Vorgaben
vorliegen, sind bei Flächengrößen

unter 10 m²  1 Messung je m²,
unter 10 -100 m²  10-20 Messungen und
über 100 m²  10 Messungen je 100 m²

gemäß DIN 28052 - 6 durchzuführen.
Einheit: m2
