# Muster-Leistungsbeschreibung
Leistungsbeschreibung (GAEB 90, DA81)
Währung: EUR

## Vergussmörtel mit Betofix HQ3
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Mineralischer Vergussmörtel hochfest (Betofix HQ3)**
Vergießen von Hohlräumen
mit einem schrumpffreien, quellfähigen und
hydraulisch abbindenden Vergussmörtel
incl. aller evtl. erforderlichen Schalarbeiten.

Produkt: Remmers Betofix HQ3

Eigenschaften:
Hohe Früh- und Endfestigkeit
Quellfähig
Wasserundurchlässig
Korrosionshemmend
Größtkorn: 3 mm
Druckfestigkeit n. 28 d: = 105 N/mm²
Frost-Tausalzbeständig
Gute Fließeigenschaften
Brandverhalten: Klasse A1

Produktkenndaten:
Quellmaß (24 h) = 0,5 Vol.-%
Schichtdicke 15 - 150 mm
Fließmaßklasse f
Schwindklasse SKVM I
Frühfestigkeitsklasse A (bei 20°C)
C (bei 5°C)
Druckfestigkeitsklasse C 70/85
Wasseranspruch ca. 9,6 % entspricht 2,4 l/25 kg
Expositionsklassenzuordnung Gemäß EN 206-1/DIN
1045-2:
XC1 ? XC4, XD1 ? XD3, XO
XS1 ? XS3, XF1 ? XF4*
XA1 ? XA2, XM1* ? XM2*
*Die Expositionsklassen XM1, XM2 und XF4 sind von
der Rili - VeBMR ausgenommen.
Brandverhalten Klasse A1 (DIN EN 13501)
Druckfestigkeit 24 h: > 50 N/mm²
7 d: > 85 N/mm²
28 d: > 105 N/mm²
90 d: > 110 N/mm²
Feuchtigkeitsklassenzuordnung W0, WF, WA
Fließmaß nach 5 min: = 750 mm
nach 30 min: = 700 mm
nach 60 min: = 650 mm
nach 90 min: = 650 mm
(*Die Fließzeit beträgt bei der Fließmaßbestimmung
150 Sek.)
Frischmörtelrohdichte ca. 2,3 kg/dm³
Größtkorn 3 mm
Konsistenz nach Anmischen ca. 25 cm (Setzmaß)

Angebotenes Produkt:______________

Verbrauch:
ca. 2,1 kg/l Hohlraum Betofix HQ3 <1064>
Einheit: ltr
