# Muster-Leistungsbeschreibung
Leistungsbeschreibung (GAEB 90, DA81)
Währung: EUR

## Abdichten von Durchdringungen
Datum: 10.03.26

### Titel 00001 Positionen

**00001.0001 Abdichten von Durchdringungen und Rohrdurchführungen(Stopaq)**
Durchdringungen und Rohrdurchführungen mit einer
dauerplastischen und quellfähigen Dichtungsmasse
abdichten
und mit einem systemzugehörenden Dichtmörtel
öberflächenbündig verschließen.

Produkte:
- Remmers Stopaq
- Remmers Betofix R2 SR rapid oder alternativ
- Betofix R4 SR

Produktanforderungen Dichtmasse:
Anwendungsbereiche:
- Dauerplastische Eindichtung von Kabeln, Leitungen und
Rohren
- einsetzbar bei rückseitiger Wasserbeanspruchung
- im Wasser- und Abwasserbereich
- Abdichtung von wasserführenden Lecks

- Druckwasserdicht bis 0,3 bar
- Gasundurchlässig
- Alterungsbeständig
- Dauerplastisch
- Unter Wassereinwirkung expandierend
- Haftet auf nassen und trockenen Untergründen
- Dichte (20 °C) Ca. 1,2 g/cm²
- Konsistenz  pastenartige Masse, dauerplastisch
- Quellvermögen  ca. 10 %
- Farbe  grünlich

Produktanforderungen  Dichtmörtel:
Klasse R2 nach DIN EN 1504-3
Klasse B1 nach DIN 19573
Hoher Sulfatwiderstand
Expositionsklassen XWW1 - XWW3 gem. DIN 19573
Sehr hohe Frühfestigkeit (nach 45 Minuten belastbar)
Schwindfrei
Wasserundurchlässig
Korrosionshemmend
Schüttdicke: ca. 1,6 kg/l
Wasseranspruch: 3,0 - 4,0 l / 25 kg
Expositionsklassenzuordnung:
 - Karbonatisierung XC1, XC2, XC3, XC4
 - Chloride ohne Meerwasser XD1
 - Chloride aus Meerwasser XS1
 - Frostangriff mit/ohne Taumittel XF1, XF2
 - Chemischer Angriff XA1
 - Verschleißbeanspruchung XM1
 - Waste Water: XWW1 - XWW3
Druckfestigkeit:
 - 1 h => 13 N/mm²
 - 24 h = ca. 25 N/mm²
 - 28 d => 40 N/mm²
Größtkorn: 2 mm

Angebotene Produkte:
___________________
___________________

Verbrauch:
ca. 1,2 kg/l Hohlraum Remmers Stopaq <7810>
ca. 1,8 kg/dm³ Remmers Betofix R2 SR <1004>
ca. 2,0 kg/m²/mm Schichtdicke, bzw. ca. 2,0 kg/dm³.
Remmers Betofix R4 SR <1084>
Einheit: ltr
